# Falso techo registrable

- Propiedad del archivo: CYPE INGENIEROS, S.A.
- Formato: FIEBDC-3/2002
- Divisa: EUR
- Costes indirectos: 3.00 %
- IVA: 21.00 %

## R Revestimientos y trasdosados

### RT Falsos techos

#### RTL Metálicos

**RTL026** m² Falso techo registrable, situado a una altura menor de 4 m, sistema D412.es "KNAUF", formado por lamas horizontales de superficie lisa, de aluminio lacado y de 85 mm de anchura, separadas 15 mm, con entramado metálico visto.
Suministro y montaje de falso techo registrable, situado a una altura menor de 4 m, sistema D412.es "KNAUF", formado por lamas horizontales de superficie lisa, de aluminio lacado y de 85 mm de anchura, separadas 15 mm, suspendido del forjado con un entramado metálico visto formado por perfiles Compak AR-CR "KNAUF" separados cada 1000 mm entre ejes, fijados al forjado o a la superficie soporte con varillas roscadas cada 1200 mm.
Incluye: Replanteo de los ejes principales de suspensión. Fijación en el forjado y aplomado de los elementos de sujeción. Alineación y nivelación de los perfiles de remate lateral en todo el contorno. Corte y encaje de las lamas. Formación de huecos para recepción de posibles elementos de anclaje y/o instalaciones.
Criterio de medición de proyecto: Superficie medida entre paramentos, según documentación gráfica de Proyecto, sin descontar huecos para instalaciones.
Criterio de medición de obra: Se medirá la superficie realmente ejecutada según especificaciones de Proyecto, sin descontar huecos para instalaciones.
Criterio de valoración económica: El precio incluye la resolución de encuentros y puntos singulares.

| Código | Ud | Descripción | Rendimiento | Precio | Importe |
|---|---|---|---|---|---|
| mt12flk020ea | m | Lama horizontal de superficie lisa, de aluminio prelacado, modelo Compak AR "KNAUF", de 85 mm de anchura y 0,5 mm de espesor, para falsos techos registrables con entramado visto. (material) | 10.200 | 1.76 | 17.95 |
| mt12pfk070a | m | Perfil Compak AR-CR "KNAUF", de chapa de aluminio, acabado troquelado, para la colocación de lamas horizontales cada 100 mm, en falsos techos registrables, según UNE-EN 13964. (material) | 1.000 | 1.84 | 1.84 |
| mt12pfk080a | m | Perfil en U 18/25/3050 mm, "KNAUF", color blanco, de aluminio lacado, según UNE-EN 13964. (material) | 0.750 | 3.02 | 2.27 |
| mt12pek030 | Ud | Varilla de cuelgue "KNAUF" de 100 cm. (material) | 0.800 | 0.48 | 0.38 |
| mt12psg220 | Ud | Fijación compuesta por taco y tornillo 5x27. (material) | 0.800 | 0.06 | 0.05 |
| op00ato010 |  | Atornillador. | 1.000 | 0.00 | 0.00 |
| mo015 | h | Oficial 1ª montador de falsos techos. (mano de obra) | 0.280 | 18.13 | 5.08 |
| mo082 | h | Ayudante montador de falsos techos. (mano de obra) | 0.280 | 16.43 | 4.60 |
| % | % | Costes directos complementarios | 2 % | 32.17 | 0.64 |
|  |  | Costes directos |  |  | 32.81 |
