# Trasdosado autoportante de placas de yeso laminado, de altas prestaciones acústicas. Sistema "KNAUF"

- Propiedad del archivo: CYPE INGENIEROS, S.A.
- Formato: FIEBDC-3/2002
- Divisa: EUR
- Costes indirectos: 3.00 %
- IVA: 21.00 %

## R Revestimientos y trasdosados

### RR Trasdosados

#### RRY De placas de yeso laminado

**RRY023** m² Trasdosado autoportante de placas de yeso laminado, de altas prestaciones acústicas. Sistema "KNAUF".
Trasdosado autoportante libre, con resistencia al fuego EI 30, sistema W626.es Silentboard "KNAUF", de 75 mm de espesor, con nivel de calidad del acabado Q1, formado por placa de yeso laminado tipo Silentboard (DFR) BV de 12,5 mm de espesor, formando sándwich con una placa tipo Silentboard (DFR) BV de 12,5 mm de espesor, atornilladas directamente a una estructura autoportante de acero galvanizado formada por canales horizontales, sólidamente fijados al suelo y al techo y montantes verticales de 50 mm y 0,6 mm de espesor con una modulación de 417 mm y con disposición normal "N", montados sobre canales junto al paramento vertical. Incluso banda desolidarizadora; fijaciones para el anclaje de canales y montantes metálicos; tornillería para la fijación de las placas; cinta de papel con refuerzo metálico "KNAUF" y pasta de juntas Jointfiller F-1 GLS "KNAUF", cinta microperforada de papel "KNAUF".
Criterio de valoración económica: El precio incluye la resolución de encuentros y puntos singulares, pero no incluye el aislamiento a colocar entre las placas y el paramento.
Incluye: Replanteo y trazado en el forjado inferior y en el superior de los perfiles. Colocación de banda de estanqueidad y canales inferiores, sobre solado terminado o base de asiento. Colocación de banda de estanqueidad y canales superiores, bajo forjados. Colocación y fijación de los montantes sobre los elementos horizontales. Corte de las placas. Fijación de las placas. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pfk020h | m | Canal 50/40 "KNAUF" de acero galvanizado, según UNE-EN 14195. (material) | 0.800 | 2.34 | 1.87 |
| mt12pfk010h | m | Montante 50/50 "KNAUF" de acero galvanizado, según UNE-EN 14195. (material) | 2.000 | 2.68 | 5.36 |
| mt12pck020b | m | Banda acústica de dilatación, autoadhesiva, de espuma de poliuretano de celdas cerradas "KNAUF", de 3,2 mm de espesor y 50 mm de anchura, resistencia térmica 0,10 m²K/W, conductividad térmica 0,032 W/(mK). (material) | 1.200 | 0.25 | 0.30 |
| mt12ppk010la | m² | Placa de yeso laminado DFR / UNE-EN 520 - 625 / longitud / 12,5 / con los bordes longitudinales semirredondeados afinados, Silentboard BV "KNAUF"; Euroclase A2-s1, d0 de reacción al fuego, según UNE-EN 13501-1. (material) | 2.100 | 22.79 | 47.86 |
| mt12ptk040a | Ud | Tornillo autoperforante Diamant XTN "KNAUF" 3,9x23. (material) | 7.980 | 0.02 | 0.16 |
| mt12ptk040c | Ud | Tornillo autoperforante Diamant XTN "KNAUF" 3,9x38. (material) | 18.620 | 0.03 | 0.56 |
| mt12pik010f | kg | Pasta de juntas Jointfiller F-1 GLS "KNAUF", Euroclase A2-s1, d0 de reacción al fuego, según UNE-EN 13501-1, rango de temperatura de trabajo de 5 a 30°C, para aplicación manual con cinta de juntas, según UNE-EN 13963. (material) | 0.388 | 0.93 | 0.36 |
| mt12pck010a | m | Cinta microperforada de papel "KNAUF" de 50 mm de anchura, según UNE-EN 13963. (material) | 1.600 | 0.04 | 0.06 |
| mt12pck010d | m | Cinta de papel con refuerzo metálico "KNAUF" de 52 mm de anchura, según UNE-EN 14353. (material) | 0.150 | 0.40 | 0.06 |
| op00fre010 |  | Fresadora. | 1.000 | 0.00 | 0.00 |
| op00sie010 |  | Sierra de calar. | 1.000 | 0.00 | 0.00 |
| op00tal010 |  | Taladro. | 1.000 | 0.00 | 0.00 |
| op00ato010 |  | Atornillador. | 1.000 | 0.00 | 0.00 |
| mo053 | h | Oficial 1ª montador de prefabricados interiores. (mano de obra) | 0.293 | 23.74 | 6.96 |
| mo100 | h | Ayudante montador de prefabricados interiores. (mano de obra) | 0.293 | 21.94 | 6.43 |
| % | % | Costes directos complementarios | 2 % | 69.98 | 1.40 |
|  |  | Costes directos |  |  | 71.38 |
