# Falso techo registrable de placas de escayola. Sistema "KNAUF"

- Propiedad del archivo: CYPE INGENIEROS, S.A.
- Formato: FIEBDC-3/2002
- Divisa: EUR
- Costes indirectos: 3.00 %
- IVA: 21.00 %

## R Revestimientos y trasdosados

### RT Falsos techos en interiores

#### RTB Registrables, de placas de escayola

**RTB026** m² Falso techo registrable de placas de escayola. Sistema "KNAUF".
Falso techo registrable suspendido, situado a una altura menor de 4 m. Sistema D142a.es "KNAUF", constituido por: ESTRUCTURA: perfilería vista, de acero galvanizado, color blanco, con suela de 24 mm de anchura, comprendiendo perfiles primarios EASY T - 24/38/3700 mm "KNAUF", perfiles secundarios EASY T - 24/32/600 mm "KNAUF" y perfiles secundarios EASY T - 24/32/1200 mm "KNAUF", suspendidos del forjado o elemento soporte con piezas de cuelgue rápido Twist "KNAUF", y varillas; PLACAS: placas de escayola con los bordes cuadrados, acabado rugoso, modelo Raffaello R "KNAUF", de 600x600 mm y 15 mm de espesor. Incluso perfiles angulares EASY L HP Anticorrosión - 20/20/3050 mm "KNAUF", fijaciones para el anclaje de los perfiles y accesorios de montaje.
Incluye: Replanteo de los ejes de la trama modular. Nivelación y fijación de los perfiles perimetrales. Replanteo de los perfiles primarios de la trama. Señalización de los puntos de anclaje al forjado o elemento soporte. Nivelación y suspensión de los perfiles primarios y secundarios de la trama. Corte de las placas. Colocación de las placas. Resolución de encuentros y puntos singulares.
Criterio de medición de proyecto: Superficie medida entre paramentos, según documentación gráfica de Proyecto, sin descontar huecos para instalaciones.
Criterio de medición de obra: Se medirá la superficie realmente ejecutada según especificaciones de Proyecto, sin descontar huecos para instalaciones.

| Código | Ud | Descripción | Rendimiento | Precio | Importe |
|---|---|---|---|---|---|
| mt12pfk050v | m | Perfil angular EASY L HP Anticorrosión - 20/20/3050 mm "KNAUF", color blanco, de acero galvanizado, según UNE-EN 13964. (material) | 0.400 | 4.87 | 1.95 |
| mt12pek030 | Ud | Varilla de cuelgue "KNAUF" de 100 cm. (material) | 1.000 | 0.39 | 0.39 |
| mt12pek060d | Ud | Pieza de cuelgue rápido Twist "KNAUF", para falsos techos suspendidos. (material) | 1.000 | 0.99 | 0.99 |
| mt12pfk060ca | m | Perfil primario EASY T - 24/38/3700 mm "KNAUF", color blanco, de acero galvanizado, según UNE-EN 13964. (material) | 0.840 | 1.95 | 1.64 |
| mt12pfk060ga | m | Perfil secundario EASY T - 24/32/600 mm "KNAUF", color blanco, de acero galvanizado, según UNE-EN 13964. (material) | 1.670 | 1.95 | 3.26 |
| mt12pfk060ha | m | Perfil secundario EASY T - 24/32/1200 mm "KNAUF", color blanco, de acero galvanizado, según UNE-EN 13964. (material) | 0.840 | 1.95 | 1.64 |
| mt12ppk100aa | m² | Placa de escayola con los bordes cuadrados, acabado rugoso, modelo Raffaello R "KNAUF", de 600x600 mm y 15 mm de espesor, para colocar sobre perfilería vista con suela de 24 mm de anchura, en falsos techos registrables, según UNE-EN 14246. (material) | 1.020 | 7.58 | 7.73 |
| mo035 | h | Oficial 1ª escayolista. (mano de obra) | 0.266 | 22.13 | 5.89 |
| mo073 | h | Ayudante escayolista. (mano de obra) | 0.266 | 21.02 | 5.59 |
| % | % | Costes directos complementarios | 2 % | 29.08 | 0.58 |
|  |  | Costes directos |  |  | 29.66 |
