# Trampilla para falso techo continuo de placas de yeso laminado. Sistema "KNAUF"

- Propiedad del archivo: CYPE Ingenieros S.A.
- Formato: FIEBDC-3/2016
- Programa: Generador de precios de la construcción. CYPE Ingenieros, S.A.
- Fecha: 25/06/2025
- Divisa: EUR
- Costes indirectos: 3 %
- IVA: 21 %

## R Revestimientos y trasdosados

### RT Falsos techos en interiores

#### RTC Continuos, de placas de yeso laminado

**RTC021** Ud Trampilla para falso techo continuo de placas de yeso laminado. Sistema "KNAUF".
Trampilla de registro gama Especial, Revo Cleaneo 8/18 R, sistema E112.c "KNAUF", de 613x613, formada por marco de aluminio y puerta de placa de yeso laminado con perforaciones circulares 8/18 R, Cleaneo Akustik Redonda, de 12,5 mm de espesor, para falso techo continuo de placas de yeso laminado. Incluso accesorios de montaje.
Incluye: Marcado y corte de la placa de yeso laminado. Colocación de la trampilla. Resolución de encuentros y puntos singulares.
Criterio de medición de proyecto: Número de unidades previstas, según documentación gráfica de Proyecto.
Criterio de medición de obra: Se medirá el número de unidades realmente colocadas según especificaciones de Proyecto.

| Código | Ud | Descripción | Rendimiento | Precio | Importe |
|---|---|---|---|---|---|
| mt12ppk065ad | m² | Trampilla de registro gama Especial, Revo Cleaneo 8/18 R, sistema E112.c "KNAUF", de 613x613, formada por marco de aluminio y puerta de placa de yeso laminado con perforaciones circulares 8/18 R, Cleaneo Akustik Redonda, de 12,5 mm de espesor. (material) | 1 | 90.76 | 90.760 |
| mo015 | h | Oficial 1ª montador de falsos techos. (mano de obra) | 0.347 | 23.74 | 8.238 |
| mo082 | h | Ayudante montador de falsos techos. (mano de obra) | 0.174 | 21.94 | 3.818 |
| % | % | Costes directos complementarios | 2 % | 102.816 | 2.056 |
|  |  | Costes directos |  |  | 104.872 |

## Recursos

**mt12ppk065ad** m² Trampilla de registro gama Especial
Datos técnicos: Coste energético 528.461 MJ; Emisión de CO2 38.356 kg
Residuos:
- embalaje: re170203 Plástico. (componente de residuo); rendimiento 0.015 kg; Código LER 17 02 03; Masa del elemento 1 kg; Volumen 0.001667 m3
